# AUSSCHREIBEN.DE
Leistungsbeschreibung (GAEB DA XML 3.2, DA81)
Projekt: ADE
Währung: EUR
Erstellt mit: GXML Toolbox V3.3 R20220330, ORCA a.de-Exporting, 14.06.2023

## 1 AUSSCHREIBEN.DE - Merkliste vom 14.06.2023

### Titel 01 ABB

**01.0001 DLR/A4.8.1.1 DALI-Lichtregler, 4fach, AP**
Zur Ansteuerung von DALI-Betriebsgeräten mit DALI
Schnittstelle Typ 0, DIN EN 62386 über KNX. Konstant-
Lichtregelung. Integrierte DALI Spannungsversorgung.

Aufputz KNX DALI Gateway zur Montage in Zwischendecken
oder Unterflurbereich. Zum Schalten und Dimmen von 8
unabhängigen Leuchtengruppen mit elektronischen DALI-
Vorschaltgeräten nach EN 62386.
In Verbindung mit einem Lichtfühler kann das Gerät
zusätzlich als Lichtregler zur Konstantlichtregelung
eingesetzt werden.

- Manuelles Schalten aller DALI Teilnehmer
 (Test DALI Ausgang)
- Betriebs- und DALI Störung LEDs pro DALI Ausgang
- 64 DALI Teilnehmer
- Individuelle DALI Adressierung und Zuordnung in
 8 Leuchtengruppen. 4 sind regelbar
- Broadcastfunktion vorhanden
- ETS unabhängiges Inbetriebnahme- und Diagnose-Tool
- Austausch eines DALI Teilnehmers ohne ETS oder
 Zusatzsoftware

Mit einem Anwendungsprogramm sind folgende Funktionen
pro Ausgang möglich:
- 64 DALI Teilnehmer individuell in 8 Leuchtengruppen
 zuordenbar
- Schalten und Dimmen von 8 Leuchtengruppen
- 4 der 8 Leuchtengruppen können individuell in
 Verbindung mit einem kompatiblen Lichtfühler die
 Helligkeit in Innenräumen regeln
- Rückmeldung von Schaltzustand und Helligkeitswert pro
 Leuchtengruppe
- Dimmgeschwindigkeiten und Helligkeitsgrenzen
 einstellbar
- Aufruf und Speichern von bis zu 14 Lichtszenen
 (8-Bit oder 1-Bit-Befehle)
- Slave Betrieb interner Leuchtengruppen oder extern
 über Kommunikationsobjekt
- Je Regelkreis eine Offsethelligkeit, um z.B. ein
 zweites Leuchtenband (Slave) mit unterschiedlicher
 Helligkeit anzusteuern
- Treppenlichtfunktion
 (inkl. Vorwarnung und Basishelligkeit)
- Treppenlichtfunktion kombinierbar mit
 Konstantlichtregelung
- DALI-Kennlinien-Korrektur, um DALI Stellbereich an
 KNX anzupassen
- Meldung von Lampen- und EVG-Fehler pro Leuchtengruppe
- Codierte Lampen- und EVG-Fehler-Information je DALI-
 Betriebsgerät
- Sperren der Fehlermeldungen über KNX-
 Kommunikationsobjekt
- Leuchtstofflampen Einbrennfunktion pro Leuchtengruppe
- Fester Helligkeitswert der DALI-EVGs nach EVG-
 Betriebsspannungswiederkehr (Power-on-Level)
 einstellbar
- Gemeinsames manuelles Schalten aller angeschlossen
 DALI Geräte über Test-button
- ETS unabhängiges DALI Inbetriebnahme-Tool, mit dem die
 DALI Betriebsgeräte beliebigen Leuchtengruppen
 zuordenbar sind und die Lichtregelung in Betrieb
 genommen wird. Zusätzlich wird in dem Tool der
 Fehlerstatus der DALI-Betriebsgeräte angezeigt.

Ausgang: 1 DALI-Ausgang mit integrierter
DALI-Stromquelle für max. 64 DALI Teilnehmer

Betriebsspannung:
- 85 ... 265 V AC, 45 ... 65 Hz
- 110 ... 240 V DC
Eingänge: 4, für kompatible Lichtfühler
Arbeitsbereich der Regelung:
- im Bereich 200 ... 1200 Lux,
 optimiert auf typischerweise 500 Lux

Anschlüsse:
- DALI: Schraub-Steckklemmen
- KNX: Busanschlussklemme

Schutzart: IP 54, DIN EN 60 529
Umgebungstemperatur;
- Betrieb -20 ... +45 Grad Celsius
- Lagerung -25 ... +55 FGrad Celsius
- Transport -25 ... +70 Grad Celsius
Montage: Aufputz
Abmessungen (H x B x T) 147 x 202 x 50 mm
Gehäusematerial:
- Kunststoff, halogenfrei
- Entflammbarkeit V-0 gem. UL94

Liefern montieren inkl. Zubehör:
Inbetriebnahme:

Anzahl Ausgänge: 1
Anzahl Eingänge: Analog (0 ... 10 V / 4 ... 20 mA) 0
Hilfsspannung AC/DC: 110 ... 230 V AC
Montageart: Aufputzmontage
Schutzart: IP54
Unterstützte Bussysteme: DALI, KNX (TP)
Fabrikat: ABB
Typ: DLR/A4.8.1.1
oder gleichwertig
Angebotenes Fabrikat: '..........'
Angebotener Typ: '..........'
Liefern und betriebsbereit montieren
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Einheit: Stk
Produkt:
  Artikel:
    Artikelnummer: 2CDG110172R0011
    Artikelkurztext: DLR/A4.8.1.1 DALI-Lichtregler, 4fach, AP

**01.0002 DLR/S8.16.1M DALI-Lichtregler, 8fach, manuelle Bedienung, REG**
Zur Ansteuerung von DALI-Betriebsgeräten mit DALI
Schnittstelle Typ 0, DIN EN 62386 über KNX. Konstant-
Lichtregelung. Integrierte DALI Spannungsversorgung.

Gerät zum Schalten und Dimmen von 16 unabhängigen
Leuchtengruppen mit elektronischen DALI Vorschaltgeräten
Interface nach EN 62386 / 60929. In Verbindung mit einem
Lichtfühler kann das Gerät nicht nur als
KNX-DALI-Gateway, sondern zusätzlich als Lichtregler zur
Konstantlichtregelung eingesetzt werden.

- Manuelles Schalten aller DALI Teilnehmer
 (Test DALI Ausgang)
- Betriebs- und DALI Störung LEDs pro Leuchtengruppe
- 64 DALI Teilnehmer
- Individuelle DALI Adressierung und Zuordnung in
 16 Leuchtengruppen
- Broadcastfunktion vorhanden
- ETS unabhängiges Inbetriebnahme- und Diagnose-Tool
- Austausch eines DALI Teilnehmers ohne ETS oder
 Zusatzsoftware

Mit einem Anwendungsprogramm sind folgende Funktionen
pro Ausgang möglich:
- 64 DALI Teilnehmer individuell in 16 Leuchtengruppen
 zuordenbar
- Schalten und Dimmen von 16 Leuchtengruppen
- 8 der 16 Leuchtengruppen können individuell in
 Verbindung mit einem Lichtfühler die Helligkeit in
 Innenräumen regeln
- Rückmeldung von Schaltzustand und Helligkeitswert pro
 Leuchtengruppe
- Dimmgeschwindigkeiten und Helligkeitsgrenzen
 einstellbar
- Aufruf und Speichern von bis zu 14 Lichtszenen
 (8-Bit oder 1-Bit-Befehle)
- Slave Betrieb interner Leuchtengruppen oder extern über
 Kommunikationsobjekt
- Je Regelkreis eine Offsethelligkeit, um z.B. ein
 zweites Leuchtenband (Slave) mit unterschiedlicher
 Helligkeit anzusteuern
- Treppenlichtfunktion
 (inkl. Vorwarnung und Basishelligkeit)
- Treppenlichtfunktion kombinierbar mit
 Konstantlichtregelung
- DALI-Kennlinien-Korrektur, um DALI Stellbereich an KNX
 anzupassen
- Meldung von Lampen- und EVG-Fehler pro Leuchtengruppe
- Codierte Lampen- und EVG-Fehler-Information je DALI
 Betriebsgerät
- Sperren der Fehlermeldungen über KNX
 Kommunikationsobjekt
- Leuchtstofﬂampen Einbrennfunktion pro Leuchtengruppe
- Fester Helligkeitswert der DALI-EVGs nach
 EVG-Betriebsspannungswiederkehr (Power-on-Level)
 einstellbar
- Schalten und Dimmen der 16 Leuchtengruppen über
 manuelle Bedienung am Gerät
- ETS unabhängiges DALI Inbetriebnahme-Tool, mit dem die
 DALI Betriebsgeräte beliebigen Leuchtengruppen
 zuordenbar sind und die Lichtregelung in Betrieb
 genommen wird. Zusätzlich wird in dem Tool der
 Fehlerstatus der DALI-Betriebsgeräte angezeigt.

Ausgang: 1 DALI-Ausgang mit integrierter DALI-Stromquelle
für max. 64 DALI Teilnehmer
Eingänge: 8, für passenden Lichtfühler
Betriebsspannung:
- 85 ... 265 V AC, 45 ... 65 Hz
- 110 ... 240 V DC
Arbeitsbereich der Regelung: Lichtregelung im Bereich
200 ... 1200 Lux
Optimiert auf typischerweise 500 Lux
Anschluss:
- DALI: Schraubklemmen
- KNX: schraubenlose Busanschlussklemme

Schutzart: IP 20, DIN EN 60 529
Montage: auf Tragschiene 35 mm, DIN EN 60 715
Einbaulage: beliebig
Breite: 6 TE (108mm)
Gehäusematerial:
- Kunststoff, halogenfrei
- Entflammbarkeit V-0 gem. UL94

Liefern montieren inkl. Zubehör:
Inbetriebnahme:

Anzahl Ausgänge: 1
Anzahl digitaler Eingänge: 0
Anzahl Eingänge: Analog (0 ... 10 V / 4 ... 20 mA) 8
Hilfsspannung AC/DC: 110 ... 230 V AC
Montageart: DIN-Schiene
Schutzart: IP20
Unterstützte Bussysteme: DALI, KNX (TP)
Breite in Teilungseinheiten: 6
Fabrikat: ABB
Typ: DLR/S8.16.1M
oder gleichwertig
Angebotenes Fabrikat: '..........'
Angebotener Typ: '..........'
Liefern und betriebsbereit montieren
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Einheit: Stk
Produkt:
  Artikel:
    Artikelnummer: 2CDG110101R0011
    Artikelkurztext: DLR/S8.16.1M DALI-Lichtregler, 8fach, manuelle Bedienung, REG
